# Unidad exterior de aire acondicionado

- Propiedad del archivo: CYPE Ingenieros S.A.
- Formato: FIEBDC-3/2016
- Programa: Generador de precios de la construcción. CYPE Ingenieros, S.A.
- Fecha: 23/01/2025
- Divisa: EUR
- Costes indirectos: 3 %
- IVA: 21 %

## I Instalaciones

### IB Sistemas de climatización

#### IBS Sistema VRF (Samsung)

**IBS010** Ud Unidad exterior de aire acondicionado.
Unidad exterior de aire acondicionado, sistema VRF, para gas R-410A, gama DVM S Eco, modelo AM040BXMDEH/EU "SAMSUNG", alimentación monofásica (230V/50Hz), potencia frigorífica 12,1 kW (temperatura de bulbo seco del aire interior 27°C, temperatura de bulbo húmedo del aire interior 19°C, temperatura de bulbo seco del aire exterior 35°C, temperatura de bulbo húmedo del aire exterior 24°C), potencia calorífica 12,1 kW, (temperatura de bulbo seco del aire interior 20°C, temperatura de bulbo húmedo del aire interior 15°C, temperatura de bulbo seco del aire exterior 7°C, temperatura de bulbo húmedo del aire exterior 6°C), nº máximo de unidades interiores conectables 6, rango de capacidad de unidades interiores conectables desde 5,6 hasta 15,7 kW, consumo eléctrico en refrigeración 3,9 kW, consumo eléctrico en calefacción 3,23 kW, EER 3,1, COP 3,75, SEER 7,6, SCOP 4,2, con compresor BLDC Twin Rotary con tecnología Inverter y ventilador con motor BLDC con tecnología Inverter, caudal de aire 64 m³/min, diámetro de conexión de la tubería de líquido 3/8", diámetro de conexión de la tubería de gas 5/8", longitud máxima entre unidad exterior y unidad interior más alejada 50 m, longitud total máxima de tubería frigorífica 150 m, longitud máxima entre el primer kit de ramificación de tubería frigorífica y unidad interior más alejada 40 m, diferencia máxima de altura de instalación 30 m si la unidad exterior se encuentra por encima de las unidades interiores, diferencia máxima de altura de instalación 25 m si la unidad exterior se encuentra por debajo de las unidades interiores, diferencia máxima de altura entre unidades interiores 15 m, carga de refrigerante 2 kg, potencia sonora en refrigeración 70 dBA, presión sonora en refrigeración 53 dBA, presión sonora en calefacción 56 dBA, peso 79 kg, dimensiones 940x998x330 mm, rango de funcionamiento de temperatura del aire exterior en refrigeración desde -5 hasta 48°C, rango de funcionamiento de temperatura del aire exterior en calefacción desde -20 hasta 24°C. Incluso elementos antivibratorios de suelo.
Criterio de valoración económica: El precio no incluye la canalización ni el cableado eléctrico de alimentación.
Incluye: Replanteo. Colocación y fijación. Conexión a las líneas frigoríficas. Conexión a la red eléctrica. Conexión a la red de desagüe. Puesta en marcha.
Criterio de medición de proyecto: Número de unidades previstas, según documentación gráfica de Proyecto.
Criterio de medición de obra: Se medirá el número de unidades realmente ejecutadas según especificaciones de Proyecto.

| Código | Ud | Descripción | Rendimiento | Precio | Importe |
|---|---|---|---|---|---|
| mt42sam025a | Ud | Unidad exterior de aire acondicionado, sistema VRF, para gas R-410A, gama DVM S Eco, modelo AM040BXMDEH/EU "SAMSUNG", alimentación monofásica (230V/50Hz), potencia frigorífica 12,1 kW (temperatura de bulbo seco del aire interior 27°C, temperatura de bulbo húmedo del aire interior 19°C, temperatura de bulbo seco del aire exterior 35°C, temperatura de bulbo húmedo del aire exterior 24°C), potencia calorífica 12,1 kW, (temperatura de bulbo seco del aire interior 20°C, temperatura de bulbo húmedo del aire interior 15°C, temperatura de bulbo seco del aire exterior 7°C, temperatura de bulbo húmedo del aire exterior 6°C), nº máximo de unidades interiores conectables 6, rango de capacidad de unidades interiores conectables desde 5,6 hasta 15,7 kW, consumo eléctrico en refrigeración 3,9 kW, consumo eléctrico en calefacción 3,23 kW, EER 3,1, COP 3,75, SEER 7,6, SCOP 4,2, con compresor BLDC Twin Rotary con tecnología Inverter y ventilador con motor BLDC con tecnología Inverter, caudal de aire 64 m³/min, diámetro de conexión de la tubería de líquido 3/8", diámetro de conexión de la tubería de gas 5/8", longitud máxima entre unidad exterior y unidad interior más alejada 50 m, longitud total máxima de tubería frigorífica 150 m, longitud máxima entre el primer kit de ramificación de tubería frigorífica y unidad interior más alejada 40 m, diferencia máxima de altura de instalación 30 m si la unidad exterior se encuentra por encima de las unidades interiores, diferencia máxima de altura de instalación 25 m si la unidad exterior se encuentra por debajo de las unidades interiores, diferencia máxima de altura entre unidades interiores 15 m, carga de refrigerante 2 kg, potencia sonora en refrigeración 70 dBA, presión sonora en refrigeración 53 dBA, presión sonora en calefacción 56 dBA, peso 79 kg, dimensiones 940x998x330 mm, rango de funcionamiento de temperatura del aire exterior en refrigeración desde -5 hasta 48°C, rango de funcionamiento de temperatura del aire exterior en calefacción desde -20 hasta 24°C. (material) | 1 | 4770 | 4770.000 |
| mt42www080 | Ud | Kit de amortiguadores antivibración de suelo, formado por cuatro amortiguadores de caucho, con sus tornillos, tuercas y arandelas correspondientes. (material) | 1 | 8 | 8.000 |
| mo005 | h | Oficial 1ª instalador de climatización. (mano de obra) | 4.152 | 23.74 | 98.568 |
| mo104 | h | Ayudante instalador de climatización. (mano de obra) | 4.152 | 21.9 | 90.929 |
| % | % | Costes directos complementarios | 2 % | 4967.497 | 99.350 |
|  |  | Costes directos |  |  | 5066.847 |

## Recursos

**mt42sam025a** Ud Unidad exterior de aire acondicionado
Datos técnicos: Coste energético 3635.596 MJ; Emisión de CO2 248.788 kg
Residuos:
- embalaje: re150101 Envases de papel y cartón. (componente de residuo); rendimiento 0.18 kg; Código LER 15 01 01; Masa del elemento 1 kg; Volumen 0.001333 m3
- embalaje: re170203 Plástico. (componente de residuo); rendimiento 0.09 kg; Código LER 17 02 03; Masa del elemento 1 kg; Volumen 0.001667 m3
